# Hobrechtstr.55 12047 Berlin
Angebotsaufforderung (GAEB DA XML 3.1, DA83)
Projekt: 016
Währung: EUR
Bieterkommentare zugelassen: ja
Auftraggeber: AJC GmbH, Hobrechtstr.55 12047 Berlin, 12047; Vergabenummer: 024
Erstellt mit: ASBwin 22.0.1.0, Position 22.0.1.0, 21.02.2022

## Vertragsbedingungen
Vertretung der Vertragspartner:

Auftraggeber (AG):
Vertretung des AG in  bautechnischen  Belangen: Reppmann + Pilath GmbH.  Die Reppmann + Pilath GmbH ist nicht berechtigt Vertragsänderungen, Zusatzleistungen oder Stundenlohnleistung zu vergeben. Die Abnahme kann nur durch den AG ausgeführt werden. Abnahmen durch die Reppmann + Pilath GmbH sind nur technische Abnahmeprüfungen.

Auftragnehmer (AN) vertreten durch  Mitarbeiter des AN

Vertragsbestandteile nach §1 VOB /B:
sind in nachstehender Reihenfolge:
Bauvertrag, Auftrags LV, Angebot des AN

Die Ausführungsfristen  §5 VOB/B:
Es gelten die Fristen des. Bauzeitenplan vom

Vergütung  §2 VOB/B:
Der Vertrag ist ein Einheitspreisvertrag. Eine Gleitklausel wird nicht vereinbart.

Vertragsstrafe  §11 VOB/B :
Der AG kann 0,2% pro Tag des Verzuges von Einzelfristen bzw. Gesamtfertigstellungsfristen bis max. 5% der Bruttoabrechnungssumme von den Rechnungen des AN einbehalten.

Besonderheiten der Baustelle:
 Der AG stellt  Strom-+ Wasseranschlüsse + Bau WC.
  Hierfür werden pauschal  0,25% der Rechnungssumme einbehalten.

Bauwesenversicherung §7 VOB/B :
Es wurde eine Bauwesenversicherung vom AG abgeschlossen. Hierfür werden 0,13% der Rechnungssumme einbehalten.

Haftpflichtversicherung:
Der AG hat vor Ausführungsbeginn  den Abschluss einer Haftpflichtversicherung für Sach-+ Personenschäden für die Dauer der Arbeiten vor Ort nachzuweisen.

Gewährleistungsfrist §13 VOB/B:
In Abweichung zur VOB beträgt die Gewährleistungsfrist gemäß BGB 5 Jahre

Rechnungen+ Aufmaße etc.. §14 VOB/B:
Rechnungen sind  als  email  bei der Reppmann+Pilath GmbH Engeldamm 66 10179 Berlin einzureichen.
Die Skontofrist beginnt mit dem Eingang der Rechnung.
Es dürfen max. 1 Zwischenrechnungen + 1 Schlussrechnung gestellt werden.

Sicherheitsleistung  nach §17 VOB/B:
10 % der Brutto Auftragssumme für Vertragserfüllung
5% der Brutto Abrechnungssumme für die Sicherstellung der Gewährleistung
Der Sicherheitseinbehalt von 5% soll nach Schlußabnahme durch den AG durch Bürgschaft einer deutschen Bank/Versicherung abgelöst werden.
Die Gewährleistungsfrist beginnt mit dem Tage der schriftlich bestätigten mängelfreien Abnahme durch den AG.

Nachunternehmer:
Dürfen nur mit schriftlicher Zustimmung des AG  eingesetzt werden.

Schuttbeseitigung: Eigener Schutt, Reste + Verpackungsmaterial hat der AN kostenlos zu beseitigen. Die geltenden Vorschriften zur Entsorgung sind einzuhalten. Die Baustelle ist besenrein zu verlassen. Kommt der AN diesen Vorgaben nicht nach, kann der AG  eine Fremdfirma zur Reinigung und Schuttabfuhr einsetzen und dem AN mit den Kosten belasten.

Streitigkeiten §18 VOB/B :
als  Gerichtsstand wird Berlin vereinbart

## 024 Fliesenarbeiten
Datum: 21.02.2022

**1 Grundierung der Böden**
Codex FG 300 o.glw. Grundierung Dispersionsgrundierung für saugfähige  Untergründe Wasserverdünnbar, gebrauchsfertig Schnell trocknend,  Haftfördernd fachgerecht  verarbeiten  und liefern im Innen- und Aussenbereich
Menge: 13,000 m2

**2 Grundierung der Wände**
Codex FG 300 o.glw.Grundierung
Dispersionsgrundierung für saugfähige  Untergründe Wasserverdünnbar, gebrauchsfertig Schnell trocknend,  Haftfördernd fachgerecht  verarbeiten  und liefern im Innen- und Aussenbereich '
Menge: 21,000 m2

**3 Streichisolierung für Wände, 1-komp.**
Codex AX 10 Flüssigabdichtung grau o.glw.
Gebrauchsfertige Verbundabdichtung unter keramischen Belägen Höchste Anwendersicherheit durch verschiedene  Farbtöne je Auftrag (zweiter Auftrag gesonderte  Position) Beanspruchungsklasse W1-I (alt A0) entsprechend ZDB-Merkblatt Beanspruchungsklasse  W2-I (alt A) (nur Wand) entsprechend den Prüfgrundsätzen für ein abP Auf Zement- und Calciumsulfatestrichen, Beton,
Porenbeton,  Mauerwerk,  Kalkzement-,  Zement- und Gipsputz, Gipskarton-,  Gipsfaser- und Trockenbauplatten, Duschen, Bäder, Toiletten Altenheime  und Hotels, Im Wohn- und Gewerbebereich in Räumen mit haushaltsüblicher Nutzung
Streich-, roll- und spachtelfähig, Geruchsneutral Schnell trocknend,  Elastisch und risseüberbrückend Wasserdicht  und verformbar
Mit allgemeinem  bauaufsichtlichem Prüfzeugnis fachgerecht  verarbeiten  und liefern im Innenbereich
Menge: 6,000 m2

**4 Flüssigabdichtung 2.Auftrag**
Codex AX 10 Flüssigabdichtung grün zweiter Auftrag o.glw.,fachgerecht  verarbeiten  und liefern im Innenbereich
Menge: 6,000 m2

**5 Dichtmanschette**
*** Bedarfsposition ohne GB
Codex Dichtmanschette Wand 15/30 Dichtmanschetten mit spezieller Dehnzone zum Anschluss der Verbundabdichtung an Rohrdurchdringungen Wasserdicht  und chemikalienbeständig für alle Beanspruchungsklassen nach ZDB-Merkblatt fachgerecht  verarbeiten  und liefern im Innen- und Aussenbereich
Menge: 1,000 St

**6 Dichtmanschette Wand**
*** Bedarfsposition ohne GB
Codex Dichtmanschette Wand 40/50 Dichtmanschetten mit spezieller Dehnzone zum Anschluss der Verbundabdichtung an Rohrdurchdringungen Wasserdicht  und chemikalienbeständig für alle Beanspruchungsklassen nach ZDB-Merkblatt fachgerecht  verarbeiten  und liefern im Innen- und Aussenbereich
Menge: 1,000 St

**7 Polyethylen Ixeldichtband**
Ixeldichtband liefern und nach Herstellervorgabe einbauen
Ort: Ixel Wand/Boden,  IxelWand/Wand im Spritzbereich
Menge: 21,000 lfdm
Kostengruppen nach DIN 276-1 1993: 345

**8 Polyethylen Ixeldichtband Ecken**
Ixeldichtbandecken liefern und nach Herstellervorgabe einbauen
Ort: Ixel Wand/Boden,  IxelWand/Wand im Spritzbereich
Menge: 14,000 St
Kostengruppen nach DIN 276-1 1993: 345

**9 Anschluss Dusch-+ Badewanne in Abdichtung einarbeiten**
Zulage zur Abdichtungsbahn
Anschluss der Abdichtungsbahn  an Duschen + Wannen  in Abdichtung einarbeiten
Menge: 2,000 m
Kostengruppen nach DIN 276-1 1993: 345

**10 Reinigen Untergrund grober Verschmutzungen**
*** Bedarfsposition ohne GB
Reinigen des  Untergrundes von  groben Verschmutzungen von anderen Unternehmen.
Ausführung nur auf Anweisung der Bauleitung
Menge: 13,000 m2
Kostengruppen nach DIN 276-1 1993: 352

**11 Zementsstrich abfegen, grundieren + planspachteln**
*** Bedarfsposition ohne GB
Zementestrich abfegen, grundieren + planspachteln.
Ausführung nur auf Anweisung der Bauleitung
Menge: 13,000 m2
Kostengruppen nach DIN 276-1 1993: 352

**12 Bodenausgleich selbstverlaufend 6-10 mm**
Menge: 13,000 m2

**13 Risse im Estrich mir Epoxi verschließen**
*** Bedarfsposition ohne GB
Risse im Estrich mit Winkelschleifer aufweiten, aussaugen, quer zur Rissbildung Edelstahlestrichklammern
liefern und einbauen, grundieren und  mit Epoxidharz vergießen.
Menge: 1,000 m
Kostengruppen nach DIN 276-1 1993: 352

**14 Türabschlusswinkel 20*12 V4A**
Türabschlusswinkel liefern und einbauen
Material:  20*12 V4A
Menge: 3,000 St
Kostengruppen nach DIN 276-1 1993: 353

**15 Bodenfliesen 30*30 Kerana**
Bodenfliesen  liefern + verlegen.
Untergrund:  Bestand gespachelt
Material: Kerana 950342-4 30*30cm
Farbe: anthrazit, grau oder beige
Verfugung: Angepasst an Farbe
Rutschfestigkeit: R10
Menge: 0,000 m2
Kostengruppen nach DIN 276-1 1993: 352

**16 Sockelfliesen 6*30 cm**
Sockelfliesen  liefern + verlegen.
Untergrund: neuer Zementestrich mit FB-HZ
Material:  s.h. Pos. Bodenfliesen
Farbe: grau oder beige
Verfugung: Angepasst an Farbe
Rutschfestigkeit: R10
Höhe: 6 cm geschnitten aus o.g. Material
Menge: 18,910 m

**17 Wandfliesen 30*60 cm Bäder**
Fliesen liefern,  im Dünnbett verlegen und verfugen
Untergrund: Trockenbau
Größe : 30*60 cm
Material: Steingut rektifiziert
Fabrikat: Kerana 598395-4 weiß  30/60/08 cm kalibriert
matt oder glänzend
Fugen: Farbe zum Belag passend
Ort: Bad, WC
Menge: 9,000 m2
Kostengruppen nach DIN 276-1 1993: 345

**18 Zulage Mehraufwand Wände mit Bodenfliesen**
*** Bedarfsposition ohne GB
Menge: 9,000 m2

**19 Planspachteln Wände**
Menge: 2,500 m2

**20 Wandfliesen 30*60 cm Küchenpaneel**
*** Bedarfsposition ohne GB
Fliesen liefern,  im Dünnbett verlegen und verfugen
Untergrund: Trockenbau
Größe : 30*60 cm
Material: Steingut rektifiziert
Fabrikat: Kerana 598395-4 weiß  30/60/08 cm kalibriert
matt oder glänzend
Fugen: Farbe zum Belag passend
Ort: Küchenpaneel
Menge: 1,000 m2
Kostengruppen nach DIN 276-1 1993: 345

**21 Zulage zu Wandfliesen Löcher herstellen**
Zulage zu den Wandfliesen Löcher für Rohrdurchdringungen herstellen.
Menge: 9,000 St
Kostengruppen nach DIN 276-1 1993: 345

**22 Abschluß und Eckprofile für Wandfliesen Edelstahl**
*** Bedarfsposition ohne GB
Abschluss und Eckprofile für Wandfliesen liefern und einbauen
Material:  Edelstahl 4VA
Menge: 5,000 m
Kostengruppen nach DIN 276-1 1993: 345

**23 Zulage Wandfliesen Außenecke mit Gehrungsschnitt**
Zulage Wandfliesen Außenecke mit Gehrungsschnitt ausführen
Menge: 5,000 m
Kostengruppen nach DIN 276-1 1993: 345

**24 Reviklappe 30*30 cm Knauf Alutop REVO 18 Variant**
*** Bedarfsposition ohne GB
Reviklappe liefern und in Trockenbauwand im Fugenraster nach Herstellervorschrift einbauen
Größe: 30*30 cm
Fabrikat: Knauf Alu top REVO 18 Variant
Menge: 0,000 St
Kostengruppen nach DIN 276-1 1993: 345

**25 Fugenverschluss Sanitär Silikon**
Fugenverschluss liefern, Fugen aussaugen, Mörtelreste entfernen, Grundieren und Silikon einbauen.
Material: sanitär Silikon
Fugenbreite: 6-8 mm i. M.
Farbe: nach Angabe Bauleitung
Ort: Wand und Bodenixel, Anschlüsse von Sanitärobjekten und Türen
Menge: 40,000 m
Kostengruppen nach DIN 276-1 1993: 345

**26 Stundenlohnarbeiten Facharbeiter**
Stundenlohnarbeiten Facharbeiter
nur auf Anweisung der BL
Menge: 5,000 St
